# Schlosser (Balkone)
Angebotsaufforderung (GAEB 90, DA83)
Währung: EUR
Auftraggeber: Covivio Hamburg 3 ApS

## Zusätzlicher Text
A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Schlosser (Balkone)
Datum: 28.05.25

*Hinweis*
Baubeschreibung

  Projekt:  Gerüst | Abbruch und Erneuerung der
Balkone |
  Fassadensanierung: Maurer - Putz-Stuck- und
Malerarbeit | ISO-Fenster
  Wohngebäude Eppendorfer Weg 110-114, 20259 Hamburg

  Auftraggeber / Bauherr:
  Covivio Hamburg 3ApS
  c/o Covivio Immobilien GmbH
  Essener Str.66
  46047 Oberhausen

  Projektleitung: Benjamin Strauer - Covivio
Immobilien GmbH

  Bauleitung: Dipl. Ing. Benedikt Kubella - ICD Ditz
Ingenieure PartG mbB
  Beratende Ingenieure
  Poststr. 3
  20354 Hamburg

  Erläuterung Baumaßnahme
  Auftraggeber:  AG -  genannt
  Bieter / Auftragnehmer:  AN -  genannt

Objektbeschreibung

Beschreibung der geplanten Maßnahme:
Bei der geplanten Baumaßnahme handelt es sich um
die Sanierung der Straßenfassade inkl. der Balkone,
und dem Fenstertausch.
Es handelt sich um drei Mehrfamilienhäuser mit 30
Wohnungen
und 5 Gewerbeeinheiten im Souterrain. Das Haus ist
vollvermietet.
Das Haus wird über Eingangsstufen erschlossen. Die
Gewerbeeinheiten
werden jeweils über eigene Eingänge vom
Vorgarten/Vorplatz oder von der Einfahrt aus über
Treppen erreicht.

Zwischen Haus-Nr. 112 und 114 liegt eine Toreinfahrt zu
den Hinterhäusern.
Die Einfahrt muß während der gesamten Bauzeit frei
bleiben, da es sich um eine Feuerwehrzufahrt handelt!
Bei den Bauarbeiten ist darauf zu achten, dass eine
lichte Durchfahrtshöhe von 3,50 m bestehen bleibt!
Die lichte Breite muss mind. 3,00 m sein.

Die Gebäude stehen nicht unter Denkmalschutz!, sie
befinden sich aber im Gebiet der sozialen
Erhaltungssatzung

Lage:
Die Objekte liegen im Eppendorfer Weg 110, 112 und 114
im Stadtteil Hamburg-Eimsbüttel.
Die Gebäude liegen parallel zur Straße.
Der Eppendorfer Weg ist eine 2-spurigen Straße, an der
beidseitig geparkt wird.
Vor dem Gebäude gibt es einen 1,6 m breiten Streifen
der zum Grundstücke gehört.
Davor beginnt der öffentliche Straßenraum auf dem auch
der Zugang zu den Gebäuden liegt.
Zum Teil wird diese Fläche als Vorgarten/Vorplatz durch
die Mieter genutzt.

Gebäudedaten:
- Baujahr: ca. 1900,
- Anzahl der Geschosse: 4, zuzüglich Souterrain
  und Dachgeschoss (Ausbau 1993),
- Grundfläche: ca. 31,50 x 16,00 m,
- Gebäudehöhe bis Traufkante: ca. 16 m,
- das Gebäude wird per Treppenhaus erschlossen
- Hoffassade: Putz
- Straßenfassade: Ziegelmauerwerk mit Stuck
- Holzbalkendecken
- Dach: Holzkonstruktion,

Für die Baustelleneinrichtung und Stellplätze etc. sind
durch den AN auf öffentlichen
Grund Flächen anzumieten, sofern nicht anders
beschrieben.

Es werden im wesentlichen folgende Arbeiten ausgeführt:
Gerüstarbeiten
Abbruch und Neubau der Balkone
Fassadensanierung (Putz, Maurer-, Stuck-,
Malerarbeiten)
Fenstertausch

Inhalt dieser Leistungsbeschreibung sind die
Schlosserarbeiten

Es wird bauseits ein Gerüst (LK 4, für gleichmäßig
verteilt. Last von 3 kN/m²) mit Treppenturm gestellt.

Mitgelieferte Unterlagen:
Ansichtspläne, Grundrisse,
Fotodokumentation des Bestandes und ggf. in den
Positionen genannte Unterlagen.

Das Vorhalten des Arbeitsgerätes für sämtliche in der
Leistungsbeschreibung aufgeführten Leistungen sowie für
Entsorgung aus Abbruch, Reinigung und Demontage etc.
sind in die Positionen einzurechnen, sofern nicht in
der Baustelleneinrichtungsposition erfasst.

Alle in den Positionen dieses LV aufgeführten Angaben
der Maße, Mengen und Massen sind ungefähre Angaben zum
Nachweis und bedürfen der Bestätigung durch das genaue
Aufmaß.

Der Bieter hat sich vor Angebotsabgabe über den Umfang
der auszuführenden Arbeiten umfassend zu informieren
und die örtlichen Gegebenheiten zu berücksichtigen.

*Hinweis*
Allgem. Vertragsbedingungen

0.1  Die Organisation auf dem Grundstück ist mit allen
Beteiligten gründlich abzustimmen. Nachforderungen aus
Unkenntnis sind grundsätzlich ausgeschlossen. Die
Zufahrts- und Gehwege vor dem Gebäude sind von
Baumaterialien und Bauschutt verkehrssicher
freizuhalten.

0.2  Verschmutzungen der Strassen und Gehwege durch die
Transporte sind ohne Aufforderung sofort zu beseitigen.
Schäden an den Nachbargebäuden gehen einschließlich
aller Nebenkosten zu Lasten des Verursachers.Des
Weiteren sind die Eingangsbereiche der Treppenhäuser
wöchentlich zu reinigen. Die Kosten hierfür sind in die
Einheitspreise mit einzurechnen.

0.3  Ist der Schadensverursacher nicht festzustellen,
werden die Kosten auf alle am Bau beteiligten
Handwerkern umgelegt und von den Schlußrechnungen
abgezogen.

0.4  Der Ausschreibung liegen die Allgemeinen
Vertragsbedin- gungen für die Ausführung von
Bauleistungen ( VOB/B ) und die Allgemeinen Technischen
Vertragsbedingungen für Bauleistungen (VOB/C) zugrunde
und werden Bestandteil des Vertrages.

0.5  Maßgebend für die Durchführung der Arbeiten ist
der vereinbarte Bauzeitenplan.

0.6  Auf die Einhaltung der DIN-Normen und sämtlicher
einschlägiger Bestimmungen sowie Werksvorschriften wird
besonders hingewiesen.

0.7  Bestandspläne liegen beim Ingenieurbüro aus. Alle
Maße sind an der Baustelle zu prüfen.

0.8  Der Auftragnehmer übernimmt mit der Annahme des
Auftrages  zugleich die Rechte und Pflichten einer
Fachbauleitung im Sinne des  64(2) LBauO.

0.9  Das Angebot soll nur die Preise und die in den
Verdingungsunterlagen, insbesondere die in der
Aufforderung zur Angebotsabgabe geforderten Erklärungen
enthalten, es muß mit rechtsverbindlicher Unterschrift
versehen sein. Änderungen an den Verdingungsunterlagen
sind nicht zulässig.

0.10  Etwaige Änderungsvorschläge oder Nebenangebote
sind ausdrücklich zugelassen, müssen aber auf
besonderer Anlage gemacht werden.

0.11  Die vereinbarten Einheits- und Pauschalpreise
sind Festpreise, VOB/B  2 Abs.3 bleibt unberührt.
Änderungen von den Tariflöhnen werden nach Abgabe des
Angebotes nicht vergütet. Die Materialpreise sind
Festpreise.

0.12  Enthalten die Verdingungsunterlagen nach
Auffassung des Bieters Unklarheiten, die die
Preisermittlung beeinflussen, so hat der Bieter das
zuständige Ingenieurbüro vor Angebotsabgabe schriftlich
darauf hinzuweisen, auch wenn er den Hinweis schon
vorher in anderer Form gegeben hat.

0.13  Die Bindefrist beträgt 1 Jahr nach Eingang des
Angebotes.

0.14  Das Baugrundstück ist zu besichtigen, um die
Anfuhr- und Lagerungsmöglichkeiten zuprüfen und alle
sonstigen Unklarheiten fernmündlich bzw. schriftlich zu
klären. Spätere Mehrforderungen, die auf Unterlassung
der örtlichen Besichtigung zurückzuführen sind, werden
nicht anerkannt. Siehe auch Angaben zum Objekt.

0.15  Die Verjährungsfrist für die Mängelansprüche des
AG beträgt für alle Leistungen des AN generell 5 Jahre
(Gewährleistungsfrist). Sie beginnt mit der Abnahme der
vertraglich geschuldeten Leistungen.
  13 Nr. 4 Abs. 2 VOB/B gilt nicht.

0.16
a)  Als Sicherheit für die Vertragserfüllung behält der
AG 10 % der vorläufigen Auftragssumme (  10 Abs. 2
dieses Vertrages) ein. Der AG ist deshalb berechtigt,
von den Abschlagsrechnungen 10% der jeweiligen
Rechnungssumme einschließlich Mehrwertsteuer als
Sicherheit einzubehalten.
  17 Nr. 3 VOB/B bleibt unberührt.

b)  Der AG ist berechtigt, als Sicherheit für die Dauer
der vereinbarten Gewährleistung einen Betrag in Höhe
von 5% des Abrechnungsbetrages einschließlich
Mehrwertsteuer zuzüglich etwaiger Nachtragssummen von
der Schlusszahlung einzubehalten.  17 Nr. 3 VOB/B
bleibt unberührt.

Der als Sicherheit einbehaltene Betrag wird auf ein
Verwahrkonto übernommen oder kann durch Bankbürgschaft
abgelöst werden, etwaige Zinsen stehen dem AN zu.

Die Sicherheit wird nach Ablauf der
Gewährleistungsfrist freigegeben, wenn sich während
dieser Frist keine Mängel der Leistungen ergeben haben.
Vorzeitig wird eine Sicherheit nur auf schriftlichen
Antrag freigegeben, über die Freigabe entscheidet der
Auftraggeber.

0.17  Anfallender Schutt ist grundsätzlich aus dem
Gebäude und vom Grundstück zu schaffen, unverzüglich
aufzuladen und abzufahren. Die Kosten hierfür,
einschließlich dem zum Abtransport aus dem Gebäude und
zur Schuttabnahmestelle erforderliche Gerät und der
Schuttgebühren, sind mit den Einzelpreisen der
jeweiligen Positionen abgegolten.

0.18  Der Auftragnehmer verpflichtet sich, eine
bevollmächtigte und weisungsbefugte Person zur
regelmäßig einmal wöchentlich stattfindenden
Baustellenbesprechung zu bestellen. Eine Verhinderung
muß vorher angekündigt und von der Bauleitung genehmigt
werden.

Der Auftragnehmer hat ein tägliches und lückenloses
Bautagebuch zu führen. Im Bautagebuch sind die vor Ort
anwesenden Firmen mit Anzahl der Personen, Wetterlage,
Temperatur, Datum des Tages, laufende Nummer,
Anordnungen und Abstimmungen aufzuführen. Die
Bautagebuchblätter sind am Ende jeder Woche der
örtlichen Bauleitung in Kopie unterschrieben zu
übergeben.

0.19  Die ausgeschriebenen Leistungen enthalten
grundsätzlich die fertige, abgeschlossene Leistung,
einschl. der Lieferung aller Stoffe, auch wenn dies im
Positionstext nicht ausdrücklich erwähnt ist, sowie
alle Nebenleistungen gem. VOB/B+C. Die ausgeschriebenen
Leistungen bedürfen vor ihrer Ausführung bzw.
Bestellung der hierfür  benötigten Stoffe der
ausdrücklichen Zustimmung der Bauleitung, um
sicherzustellen, dass  mögliche zwischenzeitlich
geänderte Ausführungsabsichten oder dergl.
berücksichtigt werden. Leistungen und Lieferungen ohne
diese Zustimmung müssen entschädigungslos
zurückgenommen werden.

0.20  Der Bauherr und die Bauleitung behalten sich das
Recht vor, Einzelleistungen aus dem Angebot nicht in
Auftrag zu geben sowie beauftragte Leistungen nicht
ausführen zu lassen, ohne dass der Bieter bzw.
Auftragnehmer hieraus einen Anspruch auf
Mehrforderungen oder Ausgleich ableiten kann. Das
Gleiche gilt für die Abrechnung von Mehr- oder
Mindermasse.

0.21  Leistungen, die in dieser Ausschreibung nicht
enthalten sind und deren Notwendigkeit sich erst
während der Arbeiten herausstellt, dürfen nur nach
Vorlage von Nachtragsangeboten und der Zustimmung des
Bauherrn ausgeführt werden.

0.22  Der Auftragnehmer erklärt ausdrücklich, dass er
die eingesetzten Arbeitskräfte nach deutschen
gesetzlichen Regelungen beschäftigt und bezahlt; dies
gilt auch für die von ihm beauftragten Subunternehmer.

0.23  Für Material und Geräte, die auf der Baustelle
gelagert werden, sind Bauherr und Bauleitung von jeder
Haftung freizuhalten.

0.24  Werbung an den Gerüsten ist vorher mit der
Bauleitung abzustimmen und erst nach Freigabe der
Bauleitung zu montieren. Grundsätzlich ist die
Mittelposition des Gerüstes dem Bauherren vorbehalten.

Die Vorbemerkungen Punkt 0.1 - 0.24 werden für die
Bauausführung Vertragsbestandteil.

Gelesen und anerkannt:

.......................................................
........................
Datum  Unternehmer
  Stempel + Unterschrift

*Hinweis*
Zusätzliche Vertragsbedingungen:

Grundlagen der Ausschreibung
Für die Durchführung der Bauaufträge sind maßgebend:

1. Die zur Zeit der Ausschreibung gültige
Verdingungsordnung für Bauleistungen VOB mit ihren
Teilen B DIN 1961 Allgemeine
Vertragsbedingungen für die Ausführung von
Bauleistungen und C DIN 18 299-18 451Allgemeine
Technische Vertragsbedingungen für Bauleistungen
2. Alle sonstigen aufgrund der Ausführung und des
verwendeten Materials in Frage kommenden
DIN-Vorschriften.
3. Unfallverhütungsvorschriften und Merkblätter der
BauBG in der jeweils gültigen Fassung.
4. Die Landes-Bauordnung
5. Die jeweils gültigen Abfallentsorgungsbestimmungen
6. Die Leistungsbeschreibungen der einzelnen Gewerke
nebst zugehörigen Erläuterungen.

Leistungsumfang
Der Bieter hat sich vor Angebotsabgabe über den Umfang
der auszuführenden Arbeiten umfassend zu informieren
und die örtlichen Gegebenheiten zu berücksichtigen.

Die Leistungsbeschreibung dient der Preisfindung.
Erkennt der Anbieter, dass die Leistung nicht
erschöpfend beschrieben ist, so hat er dies schriftlich
mitzuteilen.
Alle Leistungspositionen sind als komplette, fix und
fertige Arbeit, einschließlich aller notwendigen
Leistungen und Materialien zum Erbringen einer fach-
und DIN-gerechten Leistung zu verstehen.
Die Aufteilung der Fenster ist entsprechend dem Bestand
vorzunehmen.

Sind sichtbare Mängel am Untergrund oder an den
Vorleistungen zu erkennen oder Schäden an der fertigen
Leistung zu befürchten, ist der Auftragnehmer gemäß
VOB, Teil B, DIN 1961,  4 verpflichtet, schriftlich
darauf hinzuweisen. Schäden und Behinderungen, die erst
während der Bauausführung erkennbar werden, sind
umgehend schriftlich dem Auftraggeber mitzuteilen.
Als Mehrleistungen werden bei der Abrechnung nur solche
anerkannt, die vom Bauherrn schriftlich vor der
Ausführung der Arbeiten bestellt wurden.

Angebot und Abrechnung
Die Abrechnung erfolgt nach den aufgeführten Leistungen
zu den vereinbarten Einheitspreisen.
In jedem Fall ist in den Einheitspreisen die
Mehrwertsteuer nicht enthalten.
Der Auftraggeber behält sich die freie Wahl bei der
Vergabe der Leistungen vor, wie auch den Auftrag als
Festpreis zu vergeben.

Änderungen / Nebenangebote
Änderungswünsche des Auftragnehmers bedürfen der
schriftlichen Zustimmung des Auftraggebers.
Dem Anbieter steht frei, außer den genannten Angeboten
auch Nebenangebote oder andere technische Vorschläge
vorzulegen. Diese Nebenangebote müssen jedoch denselben
Leistungs- bzw. Lieferumfang  und die geforderten
Eigenschaften des Hauptangebotes enthalten. Bei
Vorschlag von anderen Konstruktionen muss deren
technischer und wirtschaftlicher Vorteil nachgewiesen
werden.

Stundenlohnarbeiten
Eventuell erforderlich werdende Stundenlohnarbeiten
dürfen nur auf Anordnung der Bauleitung ausgeführt
werden.

Gewährleistung und Sicherheit
Die Gewährleistung beträgt 5 Jahre vom Tage der Abnahme
an.
Jeder Unternehmer übernimmt für seine Lieferungen und
Leistungen die gesetzliche Garantie gemäß  638 BGB.
Es werden 5 % der Abrechnungssumme als Sicherheit
einbehalten. Der Auftragnehmer kann stattdessen eine
Gewährleistungsbürgschaft stellen.
Eine Auszahlung der Garantiesumme erfolgt nach Ablauf
der Gewährleistungszeit, wenn sämtliche während der
Gewährleistungszeit vorhanden gewesenen Mängel
ordnungsgemäß beseitigt sind.

Baureinigung
Alle Firmen haben dafür Sorge zu tragen, dass der Bau
jederzeit in einem aufgeräumten und besenreinen Zustand
ist. Der Schutz von Bauteilen und dessen Entfernung und
Entsorgung am Ende der Bauzeit ist einzurechnen.

Ausführungsfristen
Die vereinbarten Fristen können nur durch schriftliche
Genehmigung des Auftraggebers bei Behinderung oder
Unterbrechung der Arbeiten verlängert werden.

Der Auftragnehmer darf Teilleistungen (um Fristen
einzuhalten) nur mit vorheriger schriftlicher
Zustimmung des Auftraggebers auf andere Auftragnehmer
übertragen. Sofern der Auftragnehmer für die Einhaltung
der Fristen Sonderschichten einlegen muss, geschieht
dies ausschließlich auf seine Kosten.

Abschlagszahlungen
Abschlagszahlungen werden in angemessener Höhe zu 90%
der nachgewiesenen Leistungen erbracht.

Abzüge/Umlagen
Bauwesenversicherung: 0,105 %
Baustrom:  0,0 %
Bauwasser:  0,0 %

Abnahme
Nach Fertigstellung sämtlicher Leistungen des AN findet
gem.  12 Nr. 1, 12 Nr. 4 VOB/B eine förmliche Abnahme
statt. Eine fiktive Abnahme nach  12 Nr.5 VOB/B sowie
eine Abnahme durch Ingebrauchnahme der Werkleistung ist
ausgeschlossen.
  377 HGB findet auf das Vertragsverhältnis ebenfalls
keine Anwendung. Zusätzlich sind die von den Mietern
unter- schriebenen Abnahmeprotokolle vorzulegen.

Ausführung
An den wöchentlich stattfindenden Baubesprechung hat
eine weisungsbefugte Person teilzunehmen.
Terminabsprachen für Aufmaß und Montage erfolgen
selbstständig zwischen den Auftragnehmer und den
Mietern.
Beim Fensteraufmaß sind die Zustände der
Bestandsfenster zu dokumentieren.
Beschädigungen bei Ausbau und Montage der Fenster an
den Fensterleibungen sind ohne zusätzlich Vergütung
durch den AN in Form der vorhandenen Fensterleibungen
zu beseitigen.

Gelesen und anerkannt

.......................................................

Ort, Datum  Unterschrift des Bieters

*Hinweis*
Hinweis zur Kalkulation.

Bei der Kalkulation ist folgendes zu berücksichtigen:

Fassadengerüst ist vorhanden,
Bauaufzug straßenseitig
Traglast 300 kg, steht zur Verfügung,
soweit nicht anders beschrieben, sind
Montagematerialien sind in Edelstahl zu wählen.
Abbruch der Bestandsbalkone erfolgt durch das
Maurergewerk inkl. der Herstellung der Montageöffnung
für die neuen Balkonträger.
Die benötigten Montageöffnungen sind durch
das Schlossergewerk vor Ort einzumessen.
(ggf. ist die zusätzl. Anfahrt einzukalkulieren).
Aufmaß der unterschiedl. Fassadenversprünge durch
Stuckornamente, Gesimse, etc. im Bereich der
Balkonplatte
(Balkonplan/Balkodur), deshalb ggf. unterschiedl.
Fassadenanschlüsse möglich.
Leistung inkl. eventueller Terminabstimmung mit Mieter.
Leistung inkl. Abstimmung mit Putzer- und Maurergewerk
Die Träger 3 und 4 sind als Vorabmaßnahme
einzubauen, so dass ausreichend Aushärtezeit
vor dem Gesamtbalkoneinbau besteht.
(Die Anfahrt ist einzukalkulieren).
Bescheinigung über die Herstellerqualifikation
des AN zum Schweißen von tragenden
Stahlbauten nach DIN EN 1090-2:2018-09 EXC 2
in Verbindung mit Anlage A 1.2.4/5 VV TB Hamburg
ist nachzuweisen.

### Bereich 01 LV Schlosser (Balkonbau)

#### Abschnitt 01.01 Baustelleneinrichtung

**01.01.0010 Baustelleneinrichtung**
Baustelleneinrichtung zur Ausführung der
nachbeschriebenen Positionen für die Schlosserarbeiten
einrichten, für die gesamte Bauzeit vorhalten, räumen.

- Materialcontainer,
- Mannschaftswagen entsprechend den
  Anforderungen der Arbeitsstättenverordnung und
  Arbeitsstättenrichtlinie
- alle Hilfsgeräte, Hilfgerüste
- Feuerlöscher
- Einrichtungen zur Erfüllung der
  Unfallverhütungsvorschriften
  und Auflagen der Berufsgenosenschaft
- Container für Baustellenabfälle bereitstellen und
  nach Fertigstellung der Arbeiten abfahren lassen,
  einschl. Kippgebühren und Sondermüllgebühren
- Beantragung einer Halteverbotszone und Anmietung
von Parkplatzflächen für LKW oder Lieferfahrzeuge für
den
firmeneigen Bedarf, einschl. Genehmigungsgebühren
und Mietgebühr für die Dauer der Nutzung.

BE-Fläche vor dem Gebäude für Container, Materiallager,
etc.
wird von der Gerüstfirma für alle Gewerke veranlaßt
(Siehe BE-Plan vom 09.01.2025).
Nutzung setzt eine Abstimmung mit den
anderen Gewerken vorraus.
Menge: 1,000 psch

**01.01.0020 Kran**
Montagekran,
für die Montage/Anlieferung von beschriebenen
Balkonkonstruktionen,
erforderliche Kranstellung,
incl. Beantragung zusätzlicher Parkplätze,
öffentlicher Flächen, Halteverbotszone,
inkl. Genehmigungs- und Mietgebühr
für die Dauer der Nutzung,
Auslegerlänge: bis ca. 30 m,
Siehe beiliegenden BE-Plan
Pauschal
Menge: 1,000 psch

#### Abschnitt 01.02 Schlosserarbeiten

**01.02.0010 Balkon-Stahlkonstruktion,**
Balkon-Stahlkonstruktion,
Stahlkonstruktion, S 235 JR, feuerzinkt,
für neue Stahlbalkone,
für 1.OG, 2.OG und 3.OG,
auf der Straßenseite,
Profilstahl gem DIN EN 1993-1-1,
Ausführungsklasse: EXC1,
aus Schadensfolgeklasse CC1,
Beanspruchungsklasse SCX2,
Herstellungskategorie PC1,
gemäß dem LV beiliegedenr Statik vom Ingenierbüro
Hinniger vom 13.12.2024
und den zugehörigen Stahlbauplänen Nr. SB 01 und SB 02:
vollständig herstellen, liefern und fachgerecht
montieren,
bestehend aus jeweils:

2 St. Randträger als Stahlhohlprofil RH 120/60/6,3 mm,
(Bezeichnung lt. Stahlbauplan: Träger 3 + 4)
feuerverzinkt,
mit 2 St. Montageöffnungen a 60/80 mm
und 2 St. Bohrungen a O 13mm je Profil,
Länge: 1578 mm,
kopfseitig wird jeweils eine feuerverzinkte
Stahlplatte a 60x120 mm, t=12 mm
mit 2 St. Bohrungen a O 13mm je Platte, aufgeschweißt.
(Bezeichnung lt. Stahlbauplan: Platte 6, gem. Plan SB
01 Detail Y),
Schweißnaht gem. EN 1090 a= 6mm, umlaufend,
incl. Schrauben 4 x M12 4.6, gemäß
Statik mit Träger 2 auf der Baustelle verbinden.
Im Bereich des der Aussenmauer werden je Profil eine
feuerverzinkte Stahlplatten  (oberseitig) 160/80/20 mm
und (unterseitig) 200/80/25 mm, gem.Plan B 01 Detail W,

aufgeschweißt, Schweißnaht gem. EN S1090 a= 4mm,
Für die Geländerbesfestigung werden je Stahlprofil
2 St. Flachstahl 40/10 als Stahlwinkel, feuerverzinkt,
mit Schenkellängen von 190 mm und 120mm,
gem. Plan SB 02 Detail Y,
aufgeschweißt, Schweißnaht gem. EN 1090 a= 4mm.
Stahlwinkel erhalten je mit 2 St. Bohrungen a O 13mm,
gem. Statik.

1 St. Querträger als Stahlhohlprofil RH 120/60/6,3 mm,
(Bezeichnung lt. Stahlbauplan: Träger 1)
feuerverzinkt,
mit 2 St. Montageöffnungen a 60/80 mm,
Länge: 1716 mm,
kopfseitig werden je 1 St. feuerverzinkte
Stahlplatte a 60x120 mm, t=12 mm
mit 2 St. Bohrungen a O 13mm je Platte aufgeschweißt.
(Bezeichnung lt. Stahlbauplan: Platte 6, gem. Plan SB
01 Detail X),
Schweißnaht gem. EN 1090 a= 6mm, umlaufend,
incl. Schrauben 4 x M12 4.6, gemäß
Statik mit Träger 3 + 4 auf der Baustelle verbinden.
Für die Geländerbesfestigung werden je Stahlprofil
3 St. Flachstahl 40/10 als Stahlwinkel, feuerverzinkt,
mit Schenkellängen von 190 mm und 120mm,
gem. Plan SB 02 Detail Y,
aufgeschweißt, Schweißnaht gem. EN 1090 a= 4mm.
Stahlwinkel erhalten je mit 2 St. Bohrungen a O 13mm,
gem. Statik.

1 St. Querträger als Stahlhohlprofil RH 120/60/6,3 mm,
(Bezeichnung lt. Stahlbauplan: Träger 2)
feuerverzinkt,
mit 2 St. Montageöffnungen a 60/80 mm
und 4 St. Bohrungen a O 13mm,
Länge: 1850 mm,
kopfseitig werden je 1 St. feuerverzinkte
Stahlplatte a 60x120 mm, t=5 mm aufgeschweißt
(Bezeichnung lt. Stahlbauplan: Platte 7, gem. Plan SB
01 Detail Y)
Schweißnaht gem. EN 1090 a= 6mm, umlaufend,
gemäß Statik.

2 St. Mittelträger als Stahlhohlprofil RH 70/50/4,0 mm,
(Bezeichnung lt. Stahlbauplan: Träger 5)
feuerverzinkt,
Länge: 1090 mm,
Profile werden jeweils zwischen die Träger 1 + 4
geschweißt.
(gem. Plan SB 01 Detail Z)
Schweißnaht gem. EN 1090 a= 4mm,
gemäß Statik.

Soweit nicht anders beschrieben, sind
Montagematerialien in Edelstahl zu wählen.
incl. aller Bohrungen und sonstiger vorbereitenden
Maßnahmen,
gemäß Statik  liefern und montieren.
Menge: 18,000 St

**01.02.0020 Zulage für Pulverbeschichtung**
Zulage zur Pos. zuvor, für
Ausführung mit Pulverbeschichtung
Farbton: in RAL 7016 (anthrazit),
seidenmatt.
Menge: 18,000 St

**01.02.0030 Sonderanfahrt für Einbau Träger 3 + 4**
Sonderanfahrt für Einbau, richten und fixieren
der Träger 3 + 4,
Stahlhohlprofil RH 120/60/6,3 mm,
aus Pos. zuvor,
nach statischen Vorgaben,
für alle 18 Balkone,
Leistung inkl. dem Schutz der Träger für den
folgenden Baustellenbetrieb vor
Beschädigung und Verschmutzung.
Der Trägerbereich der in der Wand einbindet ist
auf einer Länge von 35 cm mit Brunnenschaum
zu verschließen.
Menge: 1,000 psch

**01.02.0040 Zulage Montagehilfe**
Zulage zur Pos. zuvor, für
herstellen, einbauen, wieder demontieren
und entsorgen einer temporären
Montagehilfe/Lagesicherung, unverschieblich,
für den Einbau und Maßhaltigkeit der
Randträger als Stahlhohlprofil RH 120/60/6,3 mm,
(Bezeichnung lt. Stahlbauplan SB 01: Träger 3 + 4),
während der Abbindezeit des Mörtels,
Die Lagesicherung der Träger ist so herzustellen,
dass max. an einer Trägerseite das Vermauern/Vermörteln

"verhindert" wird, so dass der Maurer an den anderen
drei
Seiten die Öffnung verschließen kann.
(Nach Aushärten der ersten drei Trägerseiten erfolgt
dann
der Verschluß  der vierten Seite).
Ausführung nach Wahl des AN.
Menge: 36,000 St

**01.02.0050 Balkongeländer**
Menge: 18,000 St

**01.02.0060 Zulage für Pulverbeschichtung**
Zulage zur Pos. zuvor, für
Ausführung mit Pulverbeschichtung
Farbton: in RAL 7016 (anthrazit),
seidenmatt.
Menge: 18,000 St

**01.02.0070 Zulage Fassadenanschluß, Geländer**
Zulage Fassadenanschluß, Geländer

Zulage zur Pos. zuvor, für
das Anpassen des Geländers an die Fassade (Gesims, s.
Foto)
an:
Haus 110, 1. + 3.OG,
Haus 112, 1. + 3.OG,
Haus 114, 1. + 3.OG,

Im Bereich der Fassade verlaufen horizontale
Gesimsbänder
(siehe Fotodokumentation) in den Balkongeländerbereich,
Gesimsbreite: ca: 150 - 200 mm,
Hier ist das neue Geländer entsprechend anzupassen.
Geländeranpassung auf jeder Balkonseite notwendig,
Abrechnung je Balkon.
Menge: 12,000 St

**01.02.0080 Untersichtbekleidung mit HPL-Platte**
Bekleidung der Balkonuntersicht mit HPL-Platten,
inkl. Unterhkonstruktion aus Metall (Alu oder
verzinktem Metall),
die Bekleidung soll die Fläche abdecken, die von den
RH-Stahlträgern Nr. 1, 2, 3 und 4 begrenzt wird
(s. Skizze, gelb schraffierter Bereich),
dabei ist die HPL-Platte so zu montieren, dass die
Montageöffnungen der RH-Träger von der Platten verdeckt
sind.
Die HPL-Platten stoßen seitlich  gegen  RH-Träger Nr.
1, 2, 3, 4.
Platten und UK werden mit nicht rostenden
Verbindungsmitteln
nach Herstellerempfehlung montiert,
Platten müssen auf einer Unterkonstruktion in
ausreichender
Stärke und Festigkeit montiert werden.
Brandverhalten: B1 (schwer entflammbar)

Plattenabmessung: ca. 1700 x 1000 mm,
Stärke: 8 mm,
Farbe: A 05.1.1 (Papyrus white) oder
A 04.0.0 (cream white), bitte bemustern
Hersteller: Trespa Meteon
Typ: Trespa Meteon FR
Menge: 18,000 St

**01.02.0090 Balkonbodenplatten; Balkoplan**
Balkonbodenplatten,
Balkoplan aus Holzzementtafeln,
gem. Allgemeine Bauartenzulassung Nr. Z-9.1-787 vom
23.11.2020,
liefern und fachgerecht auf der Stahlunterkonstruktion
nach Herstellerangaben montieren,
Entwässerung zur Vorderseite des Balkons,
mind. 2% Gefälle ausbilden durch auf die Auflageprofile
geschraubte
oder geklebte Gefällekeile aus beschichtetem Macore
Hartholz,
Einschl. aller erforderlichen Befestigungsmittel,
Rutschfestigkeitsklasse R11,
Stärke: 28 mm
Farbe Untersicht: RAL 7035,
Oberflächendeko Platte: Granit hell G3 (ist vor
Ausführung zun bemustern),
Plattenaufteilung: einteilig
Gesamtgröße: ca. Länge: 1850 mm, ca. Tiefe: 1250 mm
Randaufkantung: ohne
Rand beschichtet wie Oberflächendekor,
Bodenplatte steht allseitig ca. 30 mm über die
Vorderkante der Stahlkonstruktion.
Am Plattenrand der Vorderseite des Balkons ist eine
Tropfnut einzufräsen.

Hersteller: Mehlhose Bauelemente GmbH + Co.KG
32051 Herford
Menge: 18,000 St

**01.02.0100 Balkontür, Bleche**
Austrittbleche Balkontüren, Alu
Türschwelle an Balkontür, als Austrittblech,
Dichtungsschlämme, liefern und montieren,
aus Alu-Riffelblech, mit Tropfkante, seitlichen
Leibungs- und
Türaufkantungen, einschl. Befestigung,  incl.
Versiegelung
und Anschluß an Türelemente.
Türelemente: neue Kunststofftüren
Leibungstiefe: ca. 300 mm
2-fach gekantet,
Blechdicke: 2 mm
Einzellängen: l = 110 cm,
Menge: 18,000 St

**01.02.0110 Werkplanung**
Erstellen und liefern einer prüffähigen Werkplanung,
zur Einreichung beim Prüfingenieur,
für die beschriebene Gesamtkonstruktion der
Balkonanlage inkl. der Anschlußpunkte an die
Fassade/Tür.
Die Werkplanung ist 3-fach in Papierform dem AG zu
übergeben.
Ferner ist eine pdf-Datei zu liefern.
Die Unterlage ist mind. 4 Wochen vor dem
Fertigungsbeginn zur Freigabe vorzulegen.
Menge: 1,000 psch

**01.02.0120 Stundensatz Fachwerker,**
Arbeiten, welche nicht in den Positionen erfasst sind
und gegen Nachweis zur Ausführung kommen:
Fachwerker
Nur nach Anweisung durch die Bauleitung des AG.
Menge: 25,000 h

USt %: 19,00
